# Spremberg Schwimmhalle
Angebotsaufforderung (GAEB DA XML 3.1, DA83)
Währung: EUR
Vergabeart: Öffentliche Ausschreibung
Eröffnung: 29.07.2025 10:58:47
Ausführungsbeginn: 11.03.2025
Ausführungsende: 10.04.2025
Auftraggeber: Bauconzept (C300106258), E-Mail h.wich@bauconzept.com
Erstellt mit: NEVARIS/ GXML Toolbox V3.3 R20240815, NEVARIS 25.1.0, 14.11.2025

## Los 10: Dachdecker/ Klempner

*Hinweis: Objektbeschreibung*
Die innerstädtisch gelegene kommunale Schwimmhalle Spremberg aus dem Jahr 1984 soll baulich, technisch und energetisch saniert werden.

Geplant ist eine umfassende und zügige bauliche Sanierung und Modernisierung der Bestandshalle, inklusive einer Erweiterung der technischen Anlagen.

Das Sportbad hat eine Gesamtfläche von ca. 1500 m2 mit einem 25 m langen
4- Bahnen- Schwimmbecken.
Das Gebäude ist eingeschossig, wurde in einer Skelettbauweise errichtet und ist voll unterkellert. Die Außen- und Innenwände bestehen größtenteils aus Mauerwerk

Umgestaltung Badehalle
Das 25m Schwimmerbecken wird auf der Nordseite (Fensterfassadenseite) aufgebrochen und um 1,5 Bahnen erweitert. Das Nichtschwimmbecken wird ebenso aufgebrochen und auf insgesamt 130qm Wasserfläche erweitern. Die Becken werden alle als Edelstahlbecken mit einer Doppelrinne ausgebildet. Das NSB erhält zusätzlich eine Kinderrutsche.
Durch die Anpassungen der Beckengrößen wird entsprechende die Badehalle zur Nordseite hin und zur Schaffung von Lagerräumen im EG (Schulen, Vereine) sowie Technikaufstellflächen im UG erweitert. Dafür wird die komplette Dachkonstruktion zurückgebaut und durch neue Stahlfachwerkträger inkl. Trapezblech ersetzt.

Der Erdwall auf der Nordseite sowie die Treppenanlagen auf der West- und Ostseite werden durch die Hallenverbreiterung komplett zurückgebaut und abgefahren. Die Außenwände werden zur Fassadensanierung im Bereich des Kellers bis zur Bodenplatte freigelegt, um die Abdichtung sowie Dämmung der erdberührenden Bauteile zu ertüchtigen.

Technikräume
Der Zugang zum Kellergeschoss bleibt weiterhin in seiner Lage bestehen.
Die Bodenplatte des Chlorgasraums wird auf die Geländeoberfläche herabgesetzt.
Das Kellergeschoss bleibt weiterhin der Unterbringung der Technik vorbehalten. Es wird im Nord-Ost-Bereich durch einen Anbau ergänzt, welcher hauptsächlich als Aufstellfläche für das neue Lüftungsgerät der Badehalle dient.
Im Erdgeschoss werden durch den Anbau die Lagerräume für Schul- und Vereinssport sowie die Vergrößerung des Kinderspielbereichs ermöglicht.

### Titel 1 Dach Hallenteil

*Hinweis: Hinweis Dach Badehalle*
Die Dachfläche des Hallenteils besteht aus Trapezblech T 100.1, d= 0,88 mm.
Die Dachabdichtung ist als gedämmter Dachaufbau
mit extensivem Gründach herzustellen.
Die Dachneigung beträgt 2 % die Entwässerung erfolgt
auf der Nordseite mit Dachrinne und Fallrohren.
Dreiseitig verläuft eine Attika.
Alle Produkte sind nach Herstellervorschrift zu
verarbeiten und einzubauen.
Die Dachabdichtung muss mit allen Komponenten die
Anforderung an "Harte Bedachung" - widerstandsfähig
gegen Flugfeuer und strahlende Wärme - erfüllen und
entpsr. der Normung (DIN 4102-7) nachgewiesen sein.

#### Untertitel 1.1 Dachabdichtung Halle Trapezblech

**1.1.10 Dachfläche reinigen, Trapezblech**
Vorhandene Dachfläche besenrein abkehren und den
anfallenden Schutt aufnehmen, abräumen und entsorgen.
Untergrund: Trapezblechprofile T 100.1.
Ausführung nur auf Anweisung durch die Bauleitung.
Menge: 1100,000 m2

**1.1.20 Dampfsperre, bituminös, KSK, Alu-Einlage**
Dampfsperre, bituminös, als Elastomerbitumenbahn
mit durchtrittsicherem Verbundträger,
mit Sicherheitsnaht,
mit Aluminium-Einlage, kaltselbstklebend,
geeignet für Verlegung auf Trapezblechprofilen,
Dicke ca. 1,5 mm liefern,
fachgerecht mit mind. 8 cm Längs- und Stoßüberdeckung
auf Trapezprofilen (T 100) verlegen,
Diffusionsäquivalente Luftschichtdicke: sd > = 1500 m,
einschließlich Voranstrich, sofern nach
Herstellervorschrift erforderlich.

Angebot. Fabrikat/Typ:
'....................................................'
Menge: 1145,000 m2

**1.1.30 Dachdämmplatte, d 240 mm MiWo 040**
Dachdämmplatte aus Mineralwolle,
mit hoch verdichteter druckbelastbaren Oberlage
Druckspannung bei 10% Stauchung:> = 70 kPa nach DIN EN 826
Nichtbrennbar, Euroklasse A1 nach DIN EN 13501-1
Stärke: 240 mm, zweilagig, WLG 040
Mineralwolle-Dämmplatten auf das Dach befördern
und auf der zuvor luftdicht eingebauten Dampfsperre dicht
gestoßen zweilagig im Lagenversatz fachgerecht entsprechend
den Fachregeln verlegen.
Verlegung und Verklebung entsprechend Herstellervorschrift.
Menge: 1100,000 m2

**1.1.40 Wärmedämmung wie vor beschrieben, Mehrdicke 1 cm**
Wärmedämmung Miwo 040, wie zuvor beschrieben,
jedoch 10 mm Mehrdicke.
Menge: 1000,000 m2

**1.1.50 Kehlleisten,Wärmedämm., 8/8cm, Miwo**
Liefern und einbauen Dachkeile
(Dreikantleiste, 80 / 80 / 1000 mm)
aus nichtbrennbarer Steinwolle für
den Anschluss an aufgehende Bauteile.
Euroklasse : A1 - nichtbrennbar
nach DIN EN 13501-1.
Menge: 96,000 m

**1.1.60 Kehlgefälleplatten hinter Lichtkuppeln 50/250 cm**
Liefern und einbauen Kehlgefälleausbildung aus hoch
verdichteten, montagefertig zugeschnittenen,
nichtbrennbaren Steinwolle-Dachplatten mit
Standardgefälle in zwei Richtungen.
Anordnung hinter/vor Dachöffnungen (Lichtkuppeln):
Streifenbreite ca 50 cm, Länge 2,50 m
Abstand zur Attika 50 cm, Gefälle (quer) 2%
Liefern und  auf der Mineralwolldämmung nach Verlegeplan
des Herstellers fachgerecht verlegen.
Abrechnung nach Stck Lichtkuppeln.
Menge: 3,000 St

**1.1.70 Elastomerbitumen-Unterlagsbahn, kaltselbstklebend**
Elastomerbitumen-Unterlagsbahn,
kaltselbstklebend mit Sicherheits-Schweißnaht,
geeignet zur Verlegung auf unkaschierter Mineralwolldämmplatte
in vor beschriebener Positionen,
je nach Hersteller thermische Aktivierung zur Verklebung mit
Dachdämmplatte notwendig,

Anforderungen nach DIN 18531-1
Anwendungskategorie: K2
Beanspruchungsklasse: IA
Anforderungen nach DIN 18531-3
Erforderliche Eigenschaftenklasse: E1

Produktnorm:
DIN EN 13707 und DIN EN 13969,
Kennzeichnung (DIN V 20000-201): DU / E1
PYE-KTG KSP-3,
Kennzeichnung (DIN V 20000-202):
Dicke nach DIN: mind. 2,8 mm,

Brandverhalten (DIN EN 13501-1): Klasse E,
liefern und fachgerecht nach Herstellervorschrift verlegen.
Angebot. Fabrikat/Typ:
'....................................................'
Menge: 1100,000 m2

**1.1.80 Zulage mechanische Befestigung 4 St/m**
Lineare Randbefestigung
als zusätzliche Sicherung an Dachrändern, Anschlüssen,
Traufen, Bewegungsfugen, Lichtkuppeln usw.
mechanisch mit Befestigungselementen, 4 Stck./m,
und fachgerecht befestigen (einschl. Lieferung).
Die Bereiche der Befestiger sind mit einem
21 cm breiten Streifen aus PYE KTG S4
vollflächig fachgerecht zu überschweißen.
Die mechanischen Befestigungen auf den
Trapezblechprofilen sind mit trittsicheren
Befestigungselementen auszuführen.
Menge: 20,000 m

**1.1.90 Plastomerbitumen-Schweißbahn Oberlage 5 mm FLL**
Plastomerbitumen-Schweißbahn, als Oberlage
mechanisch hochbelastbar,
mit Durchwurzelungsschutz nach FLL Richtlinien
DO/E1 PYP-KTP S5

Anwendungstyp:  DO / BA,
oberseitig beschiefert,
Unterseite Flämm-Folie,
Deckmassen durchgehend homogen elastisch modifiziert,
Einlage aus Polyesterverbundträger 250 g/m², glasfaserverstärkt
Dicke:  ca. 5 mm,
Brandverhalten:  Klasse E,

liefern und mit mind. 8 cm Naht- und Stoßüberdeckung
fachgerecht  nach Herstellervorschrift vollflächig
auf Unterlagsbahn aufschweißen.

Angebot. Fabrikat/Typ:
'....................................................'
Menge: 1100,000 m2

**1.1.100 Lichtkuppelanschluss, 2,50 x 1,25 m**
Lichtkuppelanschluss an Dachabdichtung
Abmessungen 2,50 x 1,25 m,
wie folgt herstellen:

- Wärmedämmung passgenau anarbeiten.
- Abdichtung aus der Fläche im Anschlussbereich hochführen.
- Randfixierung zur Aufnahme horizontaler Kräfte mit
  geeigneten Einzelbefestigungselementen,
  Abstand: e = ca. 25 cm, in Linie verwendet, im unmittelbaren
  Eckbereich in das Trapezprofil montieren.
- Erste Lage und Oberlage der Vorpositionen
  als Zuschnitt im Lagenrückversatz mit  jeweils 10 cm
  Überdeckung fachgerecht verlegen.
  Die Zuschnitte bis Oberkante Anschluss hochführen und
  aufschweißen / aufkleben.
- Klemmprofil mit geeigneten Befestigungsmitteln
  montieren und die obere Fuge mit dauerelastischem
  Dichtstoff versiegeln.
Leistung einschließlich der erforderlichen Eckausbildung.
Nenngröße Lichtkuppelsystem: 250 / 125 cm,
Anschlusshöhe: ca. 16 cm.
Menge: 3,000 St

**1.1.110 Attika-Anschluss Ortgang, KS-MW 32 - 70 cm**
Attika-Anschluss der Dachbahnen im Ortgangbereich, an KS-Stein Attika
für 49 cm Wandstärke,
Höhe zwischen OK Dachdämmung und OK Attika: ca. 32 - 70 cm,
Breite Attika mit Dämmung: ca. 86 cm,
wie folgt fachgerecht herstellen,
einschließlich Lieferung aller Bestandteile:

- Dampfsperre vom Trapezblech bis Aussenkante Wandkrone
 führen und  fachgerecht vollflächig aufschweißen/aufkleben,
  Zuschnitt ca. 1,55 m,
- Dämmung 100 mm Mineralwolle WLG 040 auf Wandkrone
  49 cm aufbringen,  Kanthölzer 10/10/49 cm im Abstand 72,5 cm
  zur Befestigung  Holzplatte auf Wandkrone befestigen.
-  Grobspan OSB/3-Platte,  30 mm dick,
  als Oberseite Attika anbringen, 86 cm breit,
  auf  den Kanthölzern befestigen,
-  Dämmkeil  am Anschluss Dachdämmung /Attika
-  Unterlagsbahn,  Zuschnitt: ca. 1,50 m,
  auf die untere Lage der vorhandenen Dachfläche vollflächig aufkleben,
  über die Attika und Abdeckplatte bis 5 cm über Vorderkante Attika führen,
  außen stirnseitig mechanisch befestigen.
-  Oberlagsbahn,  Zuschnitt: ca. 100 cm,
  auf die oberste Lage der Dachabdichtung vollflächig
  aufschweißen, an der Attika hochführen.
Menge: 41,000 m

**1.1.120 Attika-Anschluss First, KS-MW, H 32 cm**
Attika-Anschluss der Dachbahnen an Mauerwerk-Attika,
wie in Vorposition detailliert beschrieben, jedoch am First
mit Attikahöhe 32 cm.
Menge: 54,000 m

**1.1.130 Zulage Innenecken Dach**
Zulage zu vorbeschriebener Dachabdichtung
für Innenecken an Attikaanschlüssen,
Ausführung für alle Bestandteile des Dachaufbaus.
Menge: 2,000 St

**1.1.140 Unterbau Attikablech Breite 49 cm, Kantholz 100/100 mm**
Kanthölzer als Unterbau für Attikablech auf Mauerkrone aufsetzen
100 x 100 x 490 mm, e= 72,5 cm,
dazwischen Mineralwolle, 100 mm, WLG 040
Menge: 75,000 m

**1.1.150 Unterbau Attikablech Breite 36,5 cm, Kantholz 100/100 mm**
Kanthölzer als Unterbau für Attikablech auf Mauerkrone aufsetzen
100 x 100 x 365 mm, e= 72,5 cm,
dazwischen Mineralwolle, 100 mm,WLG 040
Menge: 20,000 m

**1.1.160 Aluminium-Attikaabdeckung, Z 1180 mm, d= 2 mm**
Aluminium - Attikaverblechung 118 cm, bei 49 cm starkem Mauerwerk
5-fach gekantet,
aus 2 mm dickem Alu-Blech,
Attikaverlauf waagerecht oder leicht geneigt,
äußere Abkantung:  160 mm,
waagerechte Breite:  860 mm,
innere Abkantung:  170 mm,
Gesamtabwicklung:  ca. 1180 mm,
Ausführung:  Farbe RAL 7039 quarzgrau
einschließlich Befestigungsmaterial,
komplett liefern, höhen- und fluchtgerecht montieren,
befestigen auf OSB-Grobspanplatte d = 30 mm, B= 790 mm
auf konischem Distanzprofil im Gefälle in Dachrichtung verlegen.
Menge: 75,000 m

**1.1.170 Aluminium-Attikaabdeckung, Z 1050 mm,d= 2 mm**
Aluminium - Attikaverblechung, wie in Vorposition detailliert beschrieben,
jedoch bei 36,5 cm Mauerwerk
Gesamtabwicklung:  ca. 1050 mm,
Menge: 20,000 m

**1.1.180 Außenecken, 90 Grad**
Außenecken, 90 Grad, Attikablech, als Zulage zu vorstehenden
Positionen fachgerecht montieren.
Menge: 2,000 St

**1.1.190 Dehnungsausgleich Abdeckblech**
Zulage zu vorbeschriebener Aluminium - Mauerabdeckung,
für Lieferung und Einbau von Dehnungsausgleichern.
Menge: 6,000 St

**1.1.200 Flachdachentlüfter, PVC, gedämmt, DN 100**
Flachdachentlüfter für Fallleitungen, wärmegedämmt, zweiteilig,
mit Ober- und Unterteil, Kondensatsperre, Klebeflanschen und
Anschlusskragen, stufenförmigem Rohrstutzen,
einschl. schlagregensicherer Abdeckhaube sowie Anschlussarbeiten
an Abdichtung und Dämmung.
Material Einbauteil: PVC, UV-stabilisiert
Ausführung Einbauteil: 2-teilig, gedämmt
Nenndurchmesser: DN 100
Menge: 1,000 St

**1.1.210 Dachabdichtungsanschluss,Durchdr.,DN 100**
Zulage für das Anarbeiten und das fachgerechte Andichten
der vorher beschriebenen Dachabdichtung an bauseits gestellte Durchdringungen
mit Dichtungsmanschette oder mit Rohrhülse, inkl. Hochziehen
der Dampfsperre und dem Anarbeiten der Wärmedämmung.
Durchdringung: rund DN 100
Menge: 1,000 St

**1.1.220 Dachdurchführung, DN 110 Schwanenhals**
Dachdurchführung gebogen (Schwanenhals) für Kabeldurchführungen
mit Anschlussmanschette, zweiteilig für gedämmte Dächer,
UV-stabil in Dachabdichtung liefern, montieren und eindichten.
Bauteil: Flachdach
Einbauteil: Dachdurchführung
Material Einbauteil: PVC
Ausführung Einbauteil: Schwanenhals
Nenndurchmesser: DN 110
Menge: 2,000 St

**1.1.230 Ausbildung Traufe Halle**
Traufe, am Gebäude Badehalle, wie folgt, fachgerecht herstellen:
- Dampfsperre bis Außenkante Wand führen und
  fachgerecht an der Betonschürze  befestigen,
- Kantholz 500/210 mm, als Randbohle am Dachrand befestigen
- Randabschlussplatte, Breite 750 mm anbringen OSB,d= 30 mm
- Bohle oben und seitlich mit Schleppstreifen aus Bitumenbahn
  Dampfsperre abdecken.
- Unterlagsbahn bis zum Rand führen und befestigen
- Befestigungspunkte mit Streifen Bitumenbahn überdecken
- Oberlagsbahn aufbringen und bis zur Rinne aufschweißen
Menge: 54,000 m

**1.1.240 Dämmung Miwo an aufgehende Wand Attika 32-70 cm, d= 100 mm**
Wärmegedämmten Anschluss an aufgehende
Bauteile (Wandanschluss) wie folgt herstellen:
Wärmedämmung an Wand Attika hochführen, KS-Stein Attika,
  Typ: Mineralwolle
  Dicke:  100 mm,
  Höhe:  320 - 700 mm,
  liefern und mit Kleber  senkrecht an der Wand verlegen und
  zusätzlich  mechanisch befestigen.
Menge: 35,000 m2

**1.1.250 Auflagerwinkel L 300/60/5 mm, verz.**
Auflagerwinkel als Randbefestigung für Trapezblech
Winkel umlaufend L 300 x 60 x 5 mm,
befestigt an Attika/ Ringanker und Trapezblech.
Stahlkonstruktion in EN 10027-1 : S235JR
Gesamte Konstruktion, einschl. Verbindungsmittel,
feuerverzinkt nach DIN EN ISO 1461/DIN 14713,
Korrosivitätskategorie C4
Schutzdauer lang.
Im Preis einzukalkulieren sind alle notwendigen Verbindungsmittel,
örtliches Aufmaß.
Menge: 92,000 m

**1.1.260 Witterungsschutz mit Plane, Dach**
Witterungsschutz mit Plane, durch Abdecken einer offenen Dachfläche.
Witterungsschutz für die  Grundeinsatzzeit von 4 Wochen vorhalten.
Nach Beendigung der Arbeiten, Abdeckung beseitigen.
Menge: 50,000 m²

#### Untertitel 1.2 Entwässerung Halle

**1.2.10 Traufprofil, Titan-Zinkblech, Zuschnitt 150 mm**
Traufprofil als Tropfblech, vorgefertigt.
Material : Titan-Zinkblech
Nenndicke : 0,8 mm
Nenngröße : Z ca. 150 mm
Menge: 54,000 m

**1.2.20 Hängerinne, halbrund, Titan-Zinkblech, Zuschnitt 500 mm**
Dachrinne als halbrunde Hängedachrinne mit Rinnenhaltern,
Endstücken  und Dachrinnenverbindern,
Randbohle für Halter ausklinken
Rinnenform : rund
Rinnenhalter : verzinkter Stahl LA
Wulstdurchmesser : Klasse X
Werkstoff : Titan-Zinkblech
Blechdicke : 0,7 mm
Zuschnitt : 500 mm
Farbe: RAL 7039 Beschichtung quarzgrau
Menge: 54,000 m

**1.2.30 Rinneneinhangblech, verzinktes Stahlblech, Zuschnitt 400 mm**
Rinneneinhang als Übergang von der Dachabdichtung zur Dachrinne.
Material : verzinktes Stahlblech
Nenndicke : 0,7 mm
Nenngröße : Z 400
Kantungen : dreifach
Menge: 54,000 m

**1.2.40 Bewegungsausgleich, Hängerinne, Schiebenaht, Z 500**
Bewegungsausgleich für halbrunde oder rechteckige Hängedachrinne
als Schiebenahtelement am Hochpunkt Verbindung durch weichlöten.
Material : Titanzink
Zuschnitt : Z 500
Menge: 6,000 St

**1.2.50 Rinneneinhangstutzen, Form G, Titan-Zinkblech, DN 150**
Rinneneinhangstutzen für halbrunde Dachrinnen.
Werkstoff : Titan-Zinkblech
Form : kreisförmig, gerade/konisch
Nenngröße Fallrohr : DN 150
Nenngröße Rinne : Z 500
Farbe: RAL 7039 Beschichtung quarzgrau
Menge: 4,000 St

**1.2.60 Fallrohrbogen, doppelt, rund, Titan-Zinkblech, grau, DN 150**
Fallrohrbogen als Doppelbogen mit Verbindungsstück, zur Verbindung
zwischen Dachrinne und kreisförmigen Regenfallrohr.
Material : Titan-Zink, vorbewittert
Nenndicke : 0,65 mm
Nahtausführung : Klasse X
Nenngröße : DN 150
Farbe: RAL 7039 Beschichtung quarzgrau
Winkel : '45' °
Menge: 4,000 St

**1.2.70 Fallrohr, rund, Titan-Zinkblech, DN 150**
Fallrohr, kreisförmig, zur  Dachentwässerung, inkl. der Rohrschellen
mit doppeltem Scharnier, sowie aller Zubehör- und Befestigungsteile.
Werkstoff : Titanzink
Nahtausführung : Klasse X
Nenndicke : 0,65 mm
Nenngröße : DN 150
Untergrund für Befestigung: Glasfassade mit Stahl- und Betonstützen
Farbe: RAL 7039 Beschichtung quarzgrau
Menge: 32,000 m

**1.2.80 Standrohr, Stahlrohr, DN 150, mit Reinigungsöffnung**
Standrohr mit Reinigungsöffnung und integriertem Laubfangsieb,
als stoßsicherer Übergang zwischen Fallleitung und
Entwässerungskanal, einschl. Befestigung mit Standrohrschellen
und dem Anschließen an die erdverlegte Leitung.
Untergrund für Befestigung  : Glasfassade mit Stahl- und Betonstützen
Rohrlänge : 100 cm
Material : Stahlrohr verzinkt, nahtlos
Reinigungsöffnung : 100/100 mm
Nenngröße : DN 150
Farbe: RAL 7039 Beschichtung quarzgrau
Menge: 4,000 St

### Titel 2 Dach Funktionsbau

*Hinweis: Hinweis Dach Funktionbau*
Das Dach Funktionsbau ist (von außen) ca 5,50 m hoch und von einer Attika begrenzt.
Die Dachfläche des Hallenteils besteht aus Trapezblech T 50.1, d= 0,88 mm.
Die Stahlträger verlaufen im Gefälle 5 %  zur Rinne in der Mitte der Dachfläche hin.
In der Mitte des Daches verläuft eine 0 Gefälle Rinne.
Das Dach wird durch 4 Dacheinläufe zur Innenseite hin durch die Rohre der Haustechnik entwässert.
Ein Notablauf als Attikagully befindet sich an der Ostseite und führt das Regenwassser
hinter der vorgehängten Fassade entlang zu einem unteren Speier.

#### Untertitel 2.1 Dachabdichtung Funktionsbau

**2.1.10 Dachfläche reinigen, Trapezblech**
Vorhandene Dachfläche besenrein abkehren und den
anfallenden Schutt aufnehmen, abräumen und entsorgen.
Untergrund: Trapezblechprofile T50.1.
Ausführung nur auf Anweisung durch die Bauleitung.
Menge: 735,000 m2

**2.1.20 Dampfsperre, bituminös, KSK, Alu-Einlage**
Dampfsperre, bituminös, als Elastomerbitumenbahn
mit durchtrittsicherem Verbundträger,
mit Sicherheitsnaht,
mit Aluminium-Einlage, kaltselbstklebend,
geeignet für Verlegung auf Trapezblechprofilen, Dicke ca 1,5 mm
liefern,
fachgerecht mit mind. 8 cm Längs- und Stoßüberdeckung
auf Trapezprofilen (T 50) verlegen, auch als temporäre Notabdichtung.
Diffusionsäquivalente Luftschichtdicke: sd > = 1500 m,
einschließlich Voranstrich, sofern nach Herstellervorschrift erforderlich.
Menge: 735,000 m2

**2.1.30 Dachdämmplatte, d 240 mm MiWo 040**
Dachdämmplatte aus Mineralwolle,
mit hoch verdichteter druckbelastbaren Oberlage
Druckspannung bei 10% Stauchung:> = 70 kPa nach DIN EN 826
Nichtbrennbar, Euroklasse A1 nach DIN EN 13501-1
Stärke: 240 mm, zweilagig, WLG 040
Mineralwolle-Dämmplatten auf das Dach befördern
und auf der zuvor luftdicht eingebauten Dampfsperre dicht
gestoßen zweilagig im Lagenversatz fachgerecht entsprechend
den Fachregeln verlegen.
Verlegung und Verklebung entsprechend Herstellervorschrift,
Menge: 689,000 m2

**2.1.40 Gefälledämmung, 240 - 400 mm**
Wärmedämmung Miwo 040, Randbereich Saunainnenhof,
als Gefälledämmung zur Wasserableitung zu den Einläufen,
Gefälle 2,0 - 2,8 %
Dicke 240 - 300 mm
Menge: 46,000 m2

**2.1.50 Wärmedämmung wie vor beschrieben, Mehrdicke 1 cm**
Wärmedämmung wie zuvor beschrieben,
jedoch 10 mm Mehrdicke.
Menge: 735,000 m2

**2.1.60 Kehlgefälleplatten hinter Lichtkuppel 250 cm**
Liefern und einbauen Kehlgefälleausbildung aus hoch
verdichteten, montagefertig zugeschnittenen,
nichtbrennbaren Steinwolle-Dachplatten mit
Standardgefälle in zwei Richtungen.
Anordnung hinter Dachöffnungen (Lichtkuppeln,Lüft.-kanäle):
Streifenbreite ca 50 cm, Länge 2,50 m
Gefälle (quer) 5 %
Liefern und  auf der Dachdämmung nach Verlegeplan des
Herstellers fachgerecht verlegen.
Abrechnung nach Stck Lichtkuppeln.
Menge: 1,000 St

**2.1.70 Kehlgefälleplatten hinter Lichtkuppel 125 cm**
Kehlgefälleausbildung hinter Dachdurchgängen, wie
in Vorposition detailliert beschrieben, jedoch Länge ca 1,25 m.
Menge: 2,000 St

**2.1.80 Kehlgefälleplatten hinter Abluftkanal 80 cm**
Kehlgefälleausbildung hinter Dachdurchgängen, wie
zuvor detailliert beschrieben, jedoch Länge ca 80 cm.
Abluft Aufzug
Menge: 1,000 St

**2.1.90 Kehlleisten,Wärmedämm., 8/8cm, Miwo**
Liefern und einbauen Dachkeile
(Dreikantleiste, 80 / 80 / 1000 mm)
aus nichtbrennbarer Steinwolle für
den Anschluss an aufgehende Bauteile.
Euroklasse : A1 - nichtbrennbar
nach DIN EN 13501-1.
Menge: 97,000 m

**2.1.100 Elastomerbitumen-Unterlagsbahn, KSP-3**
Elastomerbitumen-Unterlagsbahn,
kaltselbstklebend mit Sicherheits-Schweißnaht,
geeignet zur Verlegung auf unkaschierter Mineralwolldämmplatte
in vor beschriebener Position,
je nach Hersteller thermische Aktivierung zur Verklebung mit
Dachdämmplatte notwendig,

Anforderungen nach DIN 18531-1
Anwendungskategorie: K2
Beanspruchungsklasse: IA
Anforderungen nach DIN 18531-3
Erforderliche Eigenschaftenklasse: E1

Produktnorm:
DIN EN 13707 und DIN EN 13969,
Kennzeichnung (DIN V 20000-201): DU / E1
PYE-KTG KSP-3,
Kennzeichnung (DIN V 20000-202):
Dicke nach DIN: mind. 2,8 mm,

Brandverhalten (DIN EN 13501-1): Klasse E,
liefern und fachgerecht nach Herstellervorschrift verlegen.
Menge: 735,000 m2

**2.1.110 Zulage mechanische Befestigung 4 St/m**
Lineare Randbefestigung
als zusätzliche Sicherung an Dachrändern, Anschlüssen,
Traufen, Bewegungsfugen, Lichtkuppeln usw.
mechanisch mit Befestigungselementen, 4 Stck./m,
und fachgerecht befestigen (einschl. Lieferung).
Die Bereiche der Befestiger sind mit einem 21 cm breiten
Streifen aus PYE KTG S4 vollflächig fachgerecht zu überschweißen.
Die mechanischen Befestigungen auf den
Trapezblechprofilen sind mit trittsicheren
Befestigungselementen auszuführen.
Menge: 27,000 m

**2.1.120 Polymerbitumen-Schweißbahn Oberlage 5 mm**
Polymerbitumen-Schweißbahn, als Oberlage
mechanisch hochbelastbar
PYE/PYP-KTP 300 S5

Anforderungen nach DIN 18531-1
Anwendungskategorie: K2
Beanspruchungsklasse: IA
Anforderungen nach DIN 18531-3
Erforderliche Eigenschaftenklase: E1
Anwendungstyp:  DO / BA,
oberseitig beschiefert,
Unterseite Flämm-Folie,
Deckmassen durchgehend homogen elastisch modifiziert,
Einlage aus Polyesterverbundträger 300 g/m² (höchste Dehnfähigkeit),
Dicke:  ca. 5 mm,
Brandverhalten:  Klasse E,
liefern und mit mind. 8 cm Naht- und Stoßüberdeckung
fachgerecht  nach Herstellervorschrift vollflächig
auf Unterlagsbahn aufschweißen.

Angebot. Fabrikat/Typ:
'....................................................'
Menge: 735,000 m2

**2.1.130 Rinne auf Dachfläche, Mittelkehle**
Rinne auf Dachfläche in der Mittelkehle zwischen den Einläufen herstellen, ohne Gefälle, als Wasserführung,
Menge: 48,000 m

**2.1.140 Attika-Anschluss Ortgang, KS-MW H 15 - 53 cm**
Attika-Anschluss der Dachbahnen umlaufend, Ortgang
Attika aus Beton oder KS-Stein;
Wandstärke 36,5 cm, bei 24 und 17,5 cm entsprechend
Höhe zwischen OK Dachdämmung und OK Attika: ca. 15 - 53 cm,
Breite Attika mit Dämmung: ca. 63 cm,
wie folgt fachgerecht herstellen,
einschließlich Lieferung aller Bestandteile:

- Dampfsperre vom Trapezblech bis Aussenkante Wandkrone
 führen und  fachgerecht vollflächig aufschweißen/aufkleben,
  Zuschnitt ca. 1,40 m,
- Wanddämmung d= 100 mm WLG 040 an Attika anbringen, Miwo
-  Dämmung 100 mm Mineralwolle WLG 040 auf Wandkrone
  36,5 cm aufbringen,  Kanthölzer 10/10/36,5 cm Abstand 72,5 cm
  zur Befestigung der Holzplatte auf Wandkrone befestigen.
-  Grobspan OSB/3-Platte,  30 mm dick,
  als Oberseite Attika anbringen, ca 63 cm breit,
  auf  Kanthölzern befestigen,
-  Dämmkeil  am Anschluss Dachdämmung /Attika
-  Unterlagsbahn,  Zuschnitt: ca. 1,30 m,
  auf die untere Lage der vorhandenen Dachfläche vollflächig aufkleben,
  über die Attika und Abdeckplatte bis 5 cm über Vorderkante Attika führen,
  außen stirnseitig mechanisch befestigen.
-  Oberlagsbahn,  Zuschnitt: ca. 100 cm,
  auf die oberste Lage der Dachabdichtung vollflächig
  aufschweißen, an der Attika hochführen.
Menge: 42,000 m

**2.1.150 Attika-Anschluss First, KS-MW, H 15 cm**
Attika-Anschluss der Dachbahnen an Mauerwerk-Attika,
wie in Vorposition detailliert beschrieben, jedoch am First
in gleichbleibender Höhe, mit Attikahöhe 15 cm.
Menge: 54,000 m

**2.1.160 Dach-Anschluss aufg. Wand, H 20 cm**
Wärmegedämmten Anschluss Dachbahnen an aufgehende
Bauteile (Wandanschluss KS-Stein) wie folgt herstellen:

- Dampfsperre vom Trapezblech bis 40 cm über Blechdach
  führen und  fachgerecht vollflächig an KS-Stein-Wand
  aufschweißen/aufkleben,
-  Dämmung 180 mm XPS WLG 035 an Wandsockel
  aufbringen,  Höhe ca. 40 cm
-  Dämmkeil  am Anschluss Dachdämmung /Wand
-  Unterlagsbahn,  Zuschnitt: ca. 60 cm,
  auf die untere Lage der vorhandenen Dachfläche vollflächig
  aufkleben,  bis 20 cm über Dichtungsebene  führen,
-  Oberlagsbahn,  Zuschnitt: ca. 50 cm,
  auf die oberste Lage der Dachabdichtung vollflächig
  aufschweißen, an der Wand 20 cm hochführen.
Menge: 54,000 m

**2.1.170 Klemmprofil zur Befestigung Wandanschluss**
Befestigung der Dachbahnenden an der Wand mit Klemmprofil
Unterkonstruktion:
Kantholz/UK 95/120 mm, l= 20 cm, a= 70 cm
Menge: 54,000 m

**2.1.180 Kantholz 80/120 mm**
Kantholz als Unterkonstruktion der Klemmschiene
Holzart : Fichte / Tanne / Kiefer
Breite : 120 mm
Dicke : 80 mm
Menge: 54,000 m

**2.1.190 Zulage Innenecken Dach**
Zulage zu vorbeschriebener Dachabdichtung
für Innenecken an Attikaanschlüssen,
Ausführung für alle Bestandteile des Dachaufbaus.
Menge: 6,000 St

**2.1.200 Unterbau Attikablech Breite 36,5 cm, Kantholz 100/100 mm**
Kanthölzer als Unterbau für Attikablech auf Mauerkrone aufsetzen
100 x 100 x 365 mm, e= 72,5 cm,
dazwischen Mineralwolle, 100 mm,WLG 040
Menge: 15,000 m

**2.1.210 Unterbau Attikablech Breite 24 cm, Kantholz 100/100 mm**
Kanthölzer als Unterbau für Attikablech auf Mauerkrone aufsetzen
100 x 100 x 240 mm, e= 72,5 cm,
dazwischen Mineralwolle, 100 mm,WLG 040
Menge: 83,000 m

**2.1.220 Unterbau Attikablech Breite 17,5 cm, Kantholz 100/100 mm**
Kanthölzer als Unterbau für Attikablech auf Betonkrone aufsetzen
100 x 100 x 175 mm, e= 72,5 cm,
dazwischen Mineralwolle, 100 mm,WLG 040
Menge: 5,000 m

**2.1.230 Aluminium-Attikaabdeckung, Z 1050 mm,d= 2 mm**
Aluminium - Attikaverblechung ca. 105,5 cm, bei 36,5 cm Mauerwerk
5-fach gekantet,
aus 2 mm dickem Alu-Blech,
Attikaverlauf waagerecht oder leicht geneigt,
äußere Abkantung:  130 mm,
waagerechte Breite:  800 mm,
innere Abkantung:  100 mm,
Gesamtabwicklung:  ca. 1050 mm,
Ausführung:  Farbe RAL 7039 quarzgrau
einschließlich Befestigungsmaterial,
komplett liefern, höhen- und fluchtgerecht
montieren,
befestigen auf OSB-Grobspanplatte d = 30 mm,
auf konischem Distanzprofil im Gefälle in Dachrichtung
verlegen.
Menge: 15,000 m

**2.1.240 Aluminium-Attikaabdeckung, Z 930 mm,d= 2 mm**
Aluminium - Attikaverblechung, wie zuvor detailliert beschrieben,
jedoch Wandstärke 24 cm
Gesamtabwicklung:  ca. 930 mm,
Menge: 69,000 m

**2.1.250 Aluminium-Attikaabdeckung, Z 890 mm,d= 2 mm, LH**
Aluminium - Attikaverblechung, wie zuvor detailliert beschrieben,
jedoch Wandstärke 24 cm, Lichthof
Gesamtabwicklung:  ca. 890 mm,
Menge: 19,000 m

**2.1.260 Außenecken, 90 Grad**
Außenecken, 90 Grad, Attikablech, als Zulage zu vorstehenden
Positionen  fachgerecht montieren.
Menge: 6,000 St

**2.1.270 Dehnungsausgleich Abdeckblech**
Zulage zu vorbeschriebener Aluminium - Mauerabdeckung,
für Lieferung und Einbau von Dehnungsausgleichern.
Menge: 8,000 St

**2.1.280 Lichtkuppelanschluss, 2,50 x 1,25 m**
Lichtkuppelanschluss an Dachabdichtung
Abmessungen 2,50 x 1,25 m,
wie folgt herstellen:

- Wärmedämmung passgenau anarbeiten.
- Abdichtung aus der Fläche im Anschlussbereich hochführen.
- Randfixierung zur Aufnahme horizontaler Kräfte mit
  geeigneten Einzelbefestigungselementen,
  Abstand: e = ca. 25 cm, in Linie verwendet, im unmittelbaren
  Eckbereich in das Trapezprofil montieren.
- Erste Lage und Oberlage der Vorpositionen Dachbahnen
  als Zuschnitt im Lagenrückversatz mit  jeweils 10 cm
  Überdeckung fachgerecht verlegen.
  Die Zuschnitte bis Oberkante Anschluss hochführen und
  aufschweißen / aufkleben.
- Klemmprofil mit geeigneten Befestigungsmitteln
  montieren und die obere Fuge mit dauerelastischem
  Dichtstoff versiegeln.
Leistung einschließlich der erforderlichen Eckausbildung.
Nenngröße Lichtkuppelsystem: 250 / 125 cm,
Anschlusshöhe: ca. 16 cm.
Menge: 1,000 St

**2.1.290 Lichtkuppelanschluss, 1,25 x 1,25 m**
Lichtkuppelanschluss an Dachabdichtung herstellen, wie in
Vorposition detailliert beschrieben, jedoch
Abmessungen 1,25 x 1,25 m,
Menge: 1,000 St

**2.1.300 Flachdachentlüfter, PVC, gedämmt, DN 100**
Flachdachentlüfter für Fallleitungen, wärmegedämmt, zweiteilig,
mit Ober- und Unterteil, Kondensatsperre, Klebeflanschen und
Anschlusskragen, stufenförmigem Rohrstutzen,
einschl. schlagregensicherer Abdeckhaube sowie Anschlussarbeiten
an Abdichtung und Dämmung.
Material Einbauteil: PVC, UV-stabilisiert
Ausführung Einbauteil: 2-teilig, gedämmt
Nenndurchmesser: DN 100
Menge: 6,000 St

**2.1.310 Flachdachentlüfter, PVC, gedämmt, DN 160**
Flachdachentlüfter für Rohrleitungen, wie in Vorposition detailliert
beschrieben,
jedoch Kälteleitung
Nenndurchmesser: DN 160
Menge: 1,000 St

**2.1.320 Dach, Durchdr., DN 100**
Zulage für das Anarbeiten und das fachgerechte Andichten
der vorher beschriebenen Dachabdichtung an bauseits gestellte Durchdringungen
mit Dichtungsmanschette oder mit Rohrhülse, inkl. Hochziehen
der Dampfsperre und dem Anarbeiten der Wärmedämmung.
Durchdringung: rund DN 100,
Menge: 1,000 St

**2.1.330 Dach, Durchdr.,eckig 1300 x 1700 mm**
Zulage für das Anarbeiten und das fachgerechte Andichten
der Dachabdichtung an von TGA gelieferte Dachdurchführung Lüftung
für Lüfungskanäle mit Dichtungsmanschette,
inkl. Hochziehen der Dampfsperre und dem Anarbeiten der
Wärmedämmung.
Durchdringung: eckig
Nennweite:  1300 x 1700 mm
Menge: 1,000 St

**2.1.340 Dach, Durchdr.,eckig 1000 x 1000 mm**
Andichten Lüftungskanäle wie in Vorposition detailliert beschrieben,
jedoch
Größe:  1000 x 1000 mm
Menge: 1,000 St

**2.1.350 Dach, Durchdr.,eckig 1170 x 1150 mm, Aufzug**
Andichten Ablufthaube aus Blech, vom Gewerk Aufzug geliefert und eingebaut,
anschließen und eindichten, mit Hochziehen der Dichtungsbahnen,
 Rauchabzug Aufzug
Größe:  ca. 1170 x 1050 mm
Menge: 1,000 St

**2.1.360 Dachdurchführung, DN 110 Schwanenhals**
Dachdurchführung gebogen (Schwanenhals) für Kabeldurchführungen
mit Anschlussmanschette, zweiteilig für gedämmte Dächer,
UV-stabil in Dachabdichtung liefern, montieren und eindichten.
Bauteil: Flachdach
Einbauteil: Dachdurchführung Höhe ca 600 mm
Material Einbauteil: PVC
Ausführung Einbauteil: Schwanenhals
Nenndurchmesser: DN 110
Menge: 2,000 St

**2.1.370 Auflagerwinkel L 300/60/5 mm, verz.**
Auflagerwinkel als Randbefestigung für Trapezblech
Winkel umlaufend L 300 x 60 x 5 mm,
befestigt an Attika/ Ringanker und Trapezblech.
Stahlkonstruktion in EN 10027-1 : S235JR
Gesamte Konstruktion, einschl. Verbindungsmittel,
feuerverzinkt nach DIN EN ISO 1461/DIN 14713,
Korrosivitätskategorie C4
Schutzdauer lang.
Im Preis einzukalkulieren sind alle notwendigen Verbindungsmittel,
örtliches Aufmaß.
Menge: 94,000 m

**2.1.380 Ausschnitt, Trapezblech, D 100 - 125 mm**
Ausschnitt in Trapezblech für Rohrdurchführung herstellen,
Herstellung des Korrosionsschutzes an den Schnittkanten;
Größe D= 100 - 125 mm
Rohrentlüftung
Menge: 2,000 St

**2.1.390 Dachausstiegsleiter Aluminium, 4,0 m**
Dachausteigsleiter aus Aluminium, Länge ca. 4,0 m
zum Dachausstieg bei Oberlicht
Material: Aluminium
inkl. Einhänghaken.
Menge: 1,000 St

**2.1.400 Witterungsschutz mit Plane, Dach**
Witterungsschutz mit Plane, durch Abdecken einer offenen Dachfläche.
Witterungsschutz für die  Grundeinsatzzeit von 4 Wochen vorhalten.
Nach Beendigung der Arbeiten, Abdeckung beseitigen.
Menge: 50,000 m²

#### Untertitel 2.2 Dacheinläufe

**2.2.10 Flachdachablauf, Edelstahl, DN 100 nur Einbau**
Flachdachablauf aus Edelstahl, zweiteilig vom Gewerk TGA geliefert,
Auslauf senkrecht, für Hauptentwässerung mit Freispiegelströmung,
mit Klemmflansch als Los- und Festflanschkonstruktion
einsetzen und eindichten
Ablauf aus Edelstahl, DN 100, mit Heizelement.
Menge: 4,000 St

**2.2.20 Provisorische Dachentwässerung, flexibles Fallrohr**
Provisorische Dachentwässerung mit flexiblem Fallrohr (Wellrohr)
an der Fassade oder vom Dacheinlauf aus dem Gebäude bis auf
die Geländeebene führen, einschl. notwendiger Anschlüsse an
vorhandene Fallrohre und Abläufe, bzw. Einleitung in Schacht, inkl.
Vorhaltung und Abbau nach Ende der Arbeiten.
Abrechnung nach gemeinsamen Aufmaß.
Durchmesser : 100  mm
Vorhaltedauer : ca.  6 Wochen
Menge: 30,000 m

**2.2.30 Attikagully, Notentw., DN 100, nur Einbau**
Attikagully als Notentwässserung, vom Gewerk TGA geliefert,
einsetzen und eindichten für Notentwässerung mit Druckströmung,
DN 100
Montage entsprechend Herstellervorschrift und in den
Dachaufbau fachgerecht einbinden und die vorhandene
Dachdämmung (Mineralwolle) durch Ausschneiden
an sämtliche Einbauteile des Einlaufes anpassen.
Menge: 1,000 St

**2.2.40 Fallrohrbogen 87°, Stahl, DN 100**
Fallrohrbogen, aus Stahl, feuerverzinkt, nach DIN EN 1123 mit
erhöhtem Qualitätsstandard, mit 2-Kammern-Steckmuffenverbindung,
Baustoffklasse A1, formstabil, bruchfest, rückstausicher,
langlebige Innenbeschichtung, DN 100, 87 Grad.
Farbe: RAL 7039 Beschichtung quarzgrau
liefern und montieren.
Menge: 2,000 St

**2.2.50 Fallrohr, Stahl, DN 100,**
Fallrohr,  aus Stahl, feuerverzinkt,
nach DIN EN 1123 mit erhöhtem Qualitätsstandard
mit 2-Kammern- Steckmuffenverbindung,
Baustoffklasse A1,
formstabil, bruchfest, rückstausicher,
langlebige Innenbeschichtung
DN 100,
Farbe: RAL 7039 Beschichtung quarzgrau
Menge: 5,000 m

**2.2.60 Speier DN 100**
Speier für Fallrohr, aus Stahl, feuerverzinkt, DN 100
Farbe: RAL 7039 Beschichtung quarzgrau
Menge: 1,000 St

**2.2.70 Kernbohrung, KSV, D= 280 mm Attika**
Kernbohrung mit Diamantbohrgeräten in Kalksandsteinattika,
Bohrlochdurchmesser : 280  mm
Wand :  36,5 cm
Menge: 1,000 St

### Titel 3 Gründach

#### Untertitel 3.1 Extensive Dachbegrünung

**3.1.10 Trenn-, Schutz- und Speichervlies**
Schutzlage liefern und als Schutz der Dachabdichtung/
Wurzelschutzbahn vor mechanischer Beanspruchung
bzw. bei Materialunverträglichkeit gemäß DIN 18531-Teil 2,
mit 10 cm Überlappung fachgerecht verlegen.
Trenn-, Schutz und Speichervlies
Eigenschaften:
Material: 100 % Regenerat-Kunststofffasern
Festigkeitsklasse: GRK 2
Nenndicke: ca. 3.6 mm
Schutzlage RMS 300
Angebot. Fabrikat/Typ:
'....................................................'
Menge: 1042,000 m2

**3.1.20 Drän- und Wasserspeicherelement, d= 25 mm**
Drän- und Wasserspeicherelement liefern und einbauen.
Einsatzbereich: Extensivbegrünungen
Eigenschaften:
Material: HDPE-Recycling-Regenerat
Nenndicke: ca. 25 mm
Flächengewicht: ca. 1,35 kg/m²
Farbe: schwarz/grau
Öffnungen zur Belüftung und Diffusion, trittstabil,
max. Druckfestigkeit unverfüllt: 200 kN/m²
Entwässerungsleistung geprüft nach DIN EN ISO 12958
bei 2% Gefälle: 1,41 l/(m*s)
Füllvolumen (lose): ca. 7,5 l/m²
Wasserspeicherfähigkeit (unverfüllt): ca. 5 l/m²

liefern und auf der wurzelfesten Schutzlage nach
Herstellervorgaben lose, dicht gestoßen verlegen.
Drän- und Wasserspeicherelement FKD 25
Angebot. Fabrikat/Typ:
'....................................................'
.
Menge: 1000,000 m2

**3.1.30 Filtervlies auf Dränschicht, 105g/m2**
Filtervlies liefern und als Filterschicht zwischen Dränschicht und
Substrat mit 10 cm Überlappung fachgerecht verlegen.
Material: 100 % PP (Polypropylen)
Nenndicke: ca. 1,1 mm
Flächengewicht: ca. 105 g/m2
Farbe. weiß
Festigkeitsklasse: GRK 2
Vertikale Wasserdurchlässigkeit: 130 l/(m2*s)

Angebot. Fabrikat/Typ:
'....................................................'
Menge: 1000,000 m2

**3.1.40 Vegetations-Substrat Schwer 90 mm**
Extensivsubstrat schwer als Vegetationstragschicht für Extensivbegrünungen,
für breites Pflanzenspektrum liefern und auf die natürlich
verdichtete Schichthöhe von  9 cm einbauen.
strukturstabilisiert für breites Pflanzenspektrum geeignet
Der materialbezogene Verdichtungsfaktor beträgt:
- Allgemein: ca. 1,20
und ist einzukalkulieren.

Kenndaten:
Gesamtporenvolumen: > 60 -70 Vol%
max. Wasserkapazität: > 35 Vol%
pH-Wert: 6 - 8,5 (im Wasserextrakt)
Gewicht wassergesättigt: 1320 - 1680 kg/m³
Trockengewicht ca. 1274 kg/m³
Extensivsubstrat E-schwer
Angebot. Fabrikat/Typ:
'....................................................'
Menge: 1000,000 m2

**3.1.50 Sedumsprossen - Trockenansaat**
Samenmischung / Sedumsprossen liefern und fachgerecht einbringen,
inkl. erster Wässerung.
Extensivbegrünung durch Sprossenaussaat, ca. 80 g/m² in 4-5 Sorten.
Substrat durch Harken aufrauhen, Sprossen gleichmäßig aufbringen
und anwässern.
Bis zum Anwurzeln der Sprossen feucht halten.
Die Verarbeitungshinweise sowie die in den Pflanzenlisten
empfohlenen Ausbringmengen des Herstellers sind zu beachten.
Menge: 1000,000 m2

**3.1.60 Kiesleiste L-Profil h 11 cm**
Kiesleiste L-Profil zur Trennung von Kies und Substrat an der Attika
liefern und mit Aluminium-Verbindungselementen nach Herstellerangaben einbauen, mit 2 Eckelementen.
Für Dachneigungen bis 2 Grad.
Material: Aluminium, 4-fach gekantet
senkrechter Schenkel gelocht / perforiert
mit Durchgangsöffnung 150 cm2/m
Höhe: ca. 110 mm
Menge: 93,000 m

**3.1.70 Alu-Traufprofil h 11 cm, d= 5 mm**
Alu-Traufprofil zur Begrenzung von Kies und Substrat liefern und mit
Aluminium-Verbindungselementen nach Herstellerangaben einbauen.
Für Dachneigungen bis 2 Grad, mit 4 Eckelementen.
Material: Aluminium, 4-fach gekantet, d= 5 mm
senkrechter Schenkel gelocht / perforiert
mit Durchgangsöffnung 150 cm2/m
Höhe: ca. 110 mm
In Verbindung mit Schubwiderlagern.
Menge: 108,000 m

**3.1.80 Schubwiderlager Knagge Alu H 12 cm**
Schubwiderlager Knagge Alu H 12 cm mit Grundplatte an Traufseite
Schubwiderlager "Knagge", geschweißtes Schubwiderlager
aus Aluminium zur statisch wirksamen Verschraubung mit
der Dachkonstruktion als Widerlager bei Schrägdachbegrünungen
liefern und nach Herstellerangaben fachgerecht einbauen.
Eigenschaften:
Material: Aluminium (Natur)
Maße (Grundplatte): 410 x 250 mm
Höhe: 120 mm
Nenndicke: 4 mm
Gewicht: ca. 2,5 kg
Bei statisch wirksamer Befestigung mit jeweils 3 Tellerkopfschrauben/Knagge (Durchmesser 10 mm) belastbar: < 7 kN/Stück
Knagge mit Schleppstreifen aus Abdichtmaterial eindichten.
Menge: 54,000 St

**3.1.90 Schubsicherungssystem H 8 cm**
Schubsicherungssystem liefern und entsprechend der Dachneigung
von 1,15 Grad mit Schwellenabstand nach Herstellerangaben verlegen.
Die Schubsicherung wird gegen die bauseits vorhandene, statisch
wirksame Aufkantung gestellt.
Die Aufkantung ist mit einem geeigneten Material,
vor Beschädigung  durch Schubkräfte zu schützen.

Eigenschaften:
Material: Recycling-Kunststoff
Trägerelement LxBxH: 325/8/8 cm
Schubschwellen LxBxH: 107/8/8 cm
Menge: 54,000 m

**3.1.100 Kiesrandstreifen 50/8,5 cm, K 16/32**
Kies der Körnung 16/22 bis 16/32 mm liefern
und nach Planungsvorgaben einbauen.
Höhe: ca 8,5 cm
Breite: 50 cm
Farbe: bunt bzw. nach Angaben AG/ Architekt
Natürliche, grobe Gesteinskörnung gemäß Vorgabe
FLL-Dachbegrünungsrichtlinie.
Menge: 82,000 m2

**3.1.110 Grunddüngung Vegetationsfläche extens., 50 g/m2**
Extensive Substratflächen vor der Ausbringung der Vegetation grunddüngen.
Dünger liefern und gleichmäßig mit 50 g/m² ausbringen.
Düngerart: Langzeitdünger
Korngröße: 4-6 mm
Aufwandmenge: 50 g/m²
Menge: 1000,000 m2

**3.1.120 Fertigstellungspflege Ansaat (ext.)**
Fertigstellungspflege für Extensivbegrünung bei Ansaat nach den
Richtlinien der FLL / ÖNORM L 1131 bis zur Abnahme der Flächen.
Ausreichend anwässern, Kahlstellen sind nachzusäen,
Fremdaufwuchs von Gehölzen beseitigen, nach der Samenreife der
meisten Pflanzen mähen, Mähgut aufnehmen und abfahren, Kontrolle
und Reinigung technischer Einrichtungen.
Zu Beginn der Vegetationsperiode einmalig mit 50 g/m²
Langzeitdünger düngen.
Die Abnahme erfolgt nach den Richtlinien der FLL bei einem
projektiven Deckungsgrad von 60 %.
Düngerart: Langzeitdünger
Farbe: grau-grün
Korngröße: 4-6 mm
Aufwandmenge: 50 g/m²
Menge: 1000,000 m2

**3.1.130 Entwicklungspflege Extensivbegrünung**
Entwicklungspflege der Extensivbegrünung nach den Richtlinien der
FLL nach Abnahme der Fertigstellungspflege.
Kahlstellen nachsäen bzw. nachpflanzen, bei Bedarf wässern, mähen,
Fremdaufwuchs entfernen, Mähgut aufnehmen und abfahren, düngen
mit Langzeitdünger,
Kontrolle und Reinigung technischer Einrichtungen.
Mindestens 2 Pflege- bzw. Kontrollgänge pro Jahr bis zur Etablierung
der Zielvegetation mit einer projektiven Bodendeckung von rund 90 %.
Dem Auftraggeber ist ein Protokoll über die durchgeführten Arbeiten
und den Zustand der Dachbegrünung und der technischen
Einrichtungen vorzulegen.
Der EP gilt für 1 Jahr (zwei Pflegegänge)
Düngerart:
Langzeitdünger
Farbe: grau-grün
Korngröße: 4-6 mm
Aufwandmenge: 35 g/m²
Menge: 1000,000 m2

**3.1.140 Unterhaltungspflege Extensivbegrünung**
Unterhaltungspflege der Extensivbegrünung nach den Richtlinien der FLL
zur Erhaltung des funktionalen Zustandes.
Bei Bedarf Mähen, Fremdaufwuchs entfernen, Mähgut aufnehmen und
abfahren, düngen mit Langzeitdünger,
Kontrolle und Reinigung technischer Einrichtungen.
Mindestens 1 Pflege- und Kontrollgang pro Jahr. Dem Auftraggeber ist ein
Protokoll über die durchgeführten Arbeiten und den Zustand der
Dachbegrünung und der technischen Einrichtungen vorzulegen.
Dauer der Unterhaltungspflege: bis 4 Jahre.
Düngerart: Langzeitdünger Farbe: grau-grün
Korngröße: 4-6 mm
Aufwandmenge: 35 g/m²
Pauschalpreis gilt für Unterhaltungspflege pro Stücke pro Jahr
Menge: 4,000 Jr

### Titel 4 Dachoberlichter

#### Untertitel 4.1 Oberlichter

*Hinweis: Hinweis Oberlichter*
Es sind 3 Lichtkuppeln/ Oberlichter im Trapezblech der Badehalle (T 100.1) und 2 im Funktionsgebäude vorgesehen.
Wärmeschutz
Der Wärmedurchgangskoeffizient Ur nach DIN EN 1873 (Stand 2014) des Lichtkuppeloberteils muss <= 2,4 W/(m² K) (für eine Referenzlichtkuppel 1,20x1,20m) betragen und entsprechend rechnerisch nachgewiesen werden.
Der Ut - Wert der Verglasung nach EN 673 muss <= 2,7 W/(m² K) betragen.
Verglasung
Verglasung mit opalen, die Blendwirkung reduzierenden Kunststoffglaskuppelschalen doppelschalig mit umlaufendem Kunststoffdistanzprofil.
Außen- und Innenschale in opaler Ausführung.
Energiedurchlass
Der Energiedurchlass der Verglasung g soll ca. 70% betragen.

**4.1.10 Lichtkuppel mit RWA-Beschlag, elektr. öffenb. 250/125 cm**
Lichtkuppel  mit RWA-Beschlag, mit elektrischem Spindelhubantrieb
und RWA-Beschlag
geprüft nach DIN EN 12101-2
für RWA- und Lüftungsfunktion geeignet,
inkl. wärmegedämmten Aufsatzkranz aus GFK
Größe 2,50 x 1,25 m, Höhe  50 cm
zulässige max. Restwelligkeit: 5%,
Ausführung als Solo-Beschlag,
Ausführung für Geometrie "K",
geeignet für die tägliche stufenlose Lüftung ohne
zusätzlichen Lüftungsantrieb.
Elektrischer Spindelhubantrieb, Nennspannung 230 V
mit elektronischer End-und Überlastabschaltung.
Versorgung: 24 V DC, 7,5 A,
Windlastklasse: mind. WL 1500,
Schneelastklasse: mind. SL 500,
Kälteklasse: T(-15),
Wärmebeständigkeitsklasse: B-300,
Funktionsbeständigkeitsklasse: Re 1000, Typ B,
Lüftungsfunktion 10.000 Zyklen,
Aw= 2,03 m2 (aerodynamisch)
einschl. Montage, Verkabelung, Anschluss und
Inbetriebnahme aller Komponenten für die Oberlichtöffnung.
Angebot. Fabrikat/Typ:
'....................................................'
Menge: 3,000 St

**4.1.20 Lichtkuppel mit RWA-Beschlag, elektr. öffenb. 250/125 cm, KH 40 cm**
Lichtkuppel  mit RWA-Beschlag, mit elektrischem Spindelhubantrieb
wie in Vorposition detailliert beschrieben, jedoch
Aufsatzkranzhöhe 40 cm,
vorgerichtet als Dachausstieg mit Anleiteröse, Funktionsbau.
Menge: 1,000 St

**4.1.30 Lichtkuppel mit RWA-Beschlag, elektr. öffenb. 125/125 cm**
Lichtkuppel  mit RWA-Beschlag, mit elektrischem Spindelhubantrieb
wie zuvor detailliert beschrieben, jedoch
Größe 1,25 x 1,25 m
Aw=1,02 m2 (aerodynamisch)
Menge: 1,000 St

**4.1.40 Schutzgitter für Lichtkuppel 250/125 cm**
Durchsturzschutzgitter für Lichtkuppel, bestehend aus

verschweißten Stahlmaschen, mit Aluminium-Zink-Legierung,
Tragstabstärke  mit 4 mm Materialstärke,
Maschenweite 150 x 150 mm

Die Befestigung erfolgt mit flexiblen Edelstahlhaltelaschen,
zur Montage  in  GFK-Aufsatzkranz, incl. Befestigungsmittel.

Durchsturzsicherheit geprüft nach GS-BAU-18 od. glw.
Größe 2,50 x 1,25 m
Menge: 4,000 St

**4.1.50 Schutzgitter für Lichtkuppel 125/125 cm**
Durchsturzschutzgitter für Lichtkuppel, wie zuvor beschrieben, jedoch

Größe 1,25 x 1,25 m
Menge: 1,000 St

**4.1.60 RWA Zentrale**
RWA-Zentrale EN 230V/24V
abschließbares Stahlblechgehäuse (Vorreiber),
Abmessungen B/H/T: 400/500/210 mm,
Farbe: RAL 7035 lichtgrau,
Schutzart: IP54,
- 1 RWA-Gruppe/2 Lüftungsgruppen
- Schaltleistung der Motorlinie 15A
- Gesamtschaltleistung 30A
- Schaltnetzteil 24V DC/31A
- Anschluss von max. 10 RWA-Tastern 6,7
- Anschluss von max. 50 Rauchmeldern
- Linienüberwachung für RWA-Taster, automat. Melder und
 Motorlinien
- Anschluss einer Wind-/Regenmelderanlage
- 72h Notstromversorgung (2x Akku 12V/12Ah)
- Anzeige Betrieb, Störung und Alarm
- potentialfreie Weitergabe für Störung und Alarm
Funktionsweise nach EN 12101 Teil 9 und Teil 10,
liefern, montieren und aufschalten.
RWA-Zentrale EN 230V/24V 30A-2-1
Angebot. Fabrikat/Typ:
'....................................................'
Menge: 1,000 St

**4.1.70 RWA Taster**
Liefern, montieren und aufschalten
RWA-DIN-Taster 6,
Abmessungen: B123,5 x H123,5 x T37 mm
(VdS-Nummer: G503010).
Menge: 5,000 St

**4.1.80 Rauchmelder**
Liefern, montieren und aufschalten von Rauchmeldern
zum Anschluss an RWA-Zentrale.
Menge: 2,000 St

**4.1.90 Schlüsseltaster Lüftung**
Schlüsseltaster Aufputz,
24 V / 230 V,
Schutzart: IP 20,
Farbe: weiß.
Menge: 2,000 St

**4.1.100 Wind-Regen-Wächter**
Wind-/ Regenauswertung für Oberlichter,
bestehend aus:
- 1 Stück Zentralenmodul
- 1 Stück Wind-/ Regenfühler
- 1 Stück Wandeinheit Solo,
liefern, montieren und aufschalten.
Ausführung nur nach besonderer Aufforderung durch die Bauleitung.
Menge: 2,000 St

**4.1.110 Zulage zusätzliche Anfahrt**
Zulage für zusätzliche Anfahrt,
auf Abforderung durch den  Auftraggeber.
Menge: 2,000 St

**4.1.120 SV-Prüfung RWA Anlage**
*** Pauschalposition
Sachverständigenprüfung der RWA- Anlage durch einen
nach Baurecht anerkannten Sachverständigen,
gemäß der geltenden Muster Prüfverordnung (MPrüVO),
einschließlich der Berichterstellung mit entsprechender
Prüfbescheinigung für die Baubehörde, Reisekosten und Prüfhonorar,
sowie die Bereitstellung von Monteuren für die Funktionsprobe
und die Wiederherstellung der Betriebsbereitschaft der
RWA- Anlage.
Durch den AG werden folgende Unterlagen bereitgestellt:
Baugenehmigung, Brandschutznachweis mit dazugehörigem
Prüfbericht, Grundrisszeichnungen und Ansichten
mit den eingetragenen relevanten RWA- Bestandteilen
(Abluftflächen, Zuluftflächen, Lage der Auslösestelle, usw.)
und Protokolle der zuständigen Brandschutzdiensstelle.
Nach Fertigstellung der RWA ist für die Terminfindung
mit dem Sachverständigen eine Vorlaufzeit von 4 - 6
Wochen notwendig.
Prüfumfang: 1 Gruppe.
Menge: 1,000 psch

**4.1.130 Dokumentationspauschale**
*** Pauschalposition
Dokumentationspauschale für Erstellen von RWA-Bestands-
und Revisionsunterlagen für 1 RWA-Gruppe,
bestehend aus:
- RWA-Gruppenaufteilung,
- Funktionsbescheinigung,
- Bedienungsanleitung für die komplette RWA-Anlage
  einschl. Zubehör.
Menge: 1,000 psch

**4.1.140 Wartung Oberlichter/ RWA, 1.- 4. Jahr**
*** Bedarfsposition mit GB
Wartung Oberlichter und RWA-Anlage 1. - 4. Jahr.
Der AN verpflichtet sich, die zuvor beschriebenen RWA-Anlagen
innerhalb des vereinbarten Gewährleistungszeitraumes zu pflegen
und zu warten.
Vor Abnahme der Leistungen wird zwischen AN und AG
ein entsprechender Wartungsvertag geschlossen.

Wartungsvertrag nach Herstellerangaben für die Instandhaltung sowie
andere Leistungen für RWA-Anlagen auf beiden Dächern
in öffentlichen Gebäuden entsprechend dem beiliegenden
Wartungsvertrag einschl. Verbrauchsmaterial und Hilfsstoffe.
Die Wartungskosten sind im Angebotsschreiben (S.2) auszuweisen.
Menge: 4,000 Jr

### Titel 5 Absturzsicherung, Sonstiges

#### Untertitel 5.1 Absturzsicherung Halle/Funktionsbau

**5.1.10 Werkplanung Seilsicherungsanlagen**
*** Pauschalposition
Erstellung der Systemplanung
für die Absturzsicherungen Hallendach und Flachdach
Funktionsgebäude in Abstimmung mit dem Auftraggeber,
entsprechend den örtlichen Verhältnissen und unter
Berücksichtigung der gesetzlichen Vorgaben.
Der Nachweis zur Aufnahme der eingeleiteten Kräfte in
die vorhandenen Dachtragkonstruktionen ist vorzulegen.
Menge: 1,000 psch

**5.1.20 Seilsicherungssystem überfahrbar, Hallendach, 130 m**
Überfahrbares, permanentes Seilsicherungssystem,
geprüft nach DIN EN 795:2012, Typ C und DIN CEN/TS
16415:2013,
mit allgemeiner bauaufsichtlicher Zulassung und
Ü-Zeichen liefern und auf Dach Badehalle montieren,
Flachdach mit 2% Neigung,
Untergrund:
Trapezprofilblech  T100.1/0,88 mm,
Bituminöse Dampfsperre,
24 cm Wärmedämmung Mineralwolle,
2- lagige bituminöse Abdichtung,
100 mm Gründach extensiv

System zugelassen für bis zu 4 Personen gleichzeitig,
komplett aus Edelstahl,
inkl. Befestigungsmaterial.
Die Zwischenhalter und Kurvenelemente sind frei
überfahrbar herzustellen.
Das Kurvenelement ist flexibel an die
Gegebenheiten des Daches anzupassen (4 Ecken).

Ca. 130 Meter Edelstahlseil Ø 8 mm,
inkl. Systemschild als Gesamtsystem,
auf der Dachkonstruktion befestigt.
2 Stück Endhalter,
Anzahl Systemstützen, Zwischenhalter und Seilgleiter
systemabhängig,
4 Stück Kurvenelemente,
Verbindungslaschen nach System,

Einweisung und Zertifizierung gem. gesonderter Position,

Angebotenes System: ............................

Allgemeine bauaufsichtliche Zulassungsnummer:
.............................

(Bieterangaben)
Menge: 1,000 St

**5.1.30 Anschlagpunkt Personensicherung, Trapezblech**
Anschlagpunkt für Personensicherung auf Dach Trapezblech
(T 100.1) liefern, befestigen nach Herstellervorschrift, eindichten
als Sicherungspunkt für max. 3 Personen;
Ausführung : Edelstahl-Anschlagpunkt d= 16 mm,
h= 400 mm, auf Grundplatte 290 x 200 mm
mit 4 vormontierten Kippdübeln,  mit Thermoschutzhaube DN 70
in bestehende Dachabdichtung einbinden;
als zusätzlichen Sekuranten.

Angeb. Fabrikat : '....................................................'
Menge: 3,000 St

**5.1.40 Seilsicherungssystem überfahrbar, Funktionsgebäude, 76 m**
Überfahrbares, permanentes Seilsicherungssystem,
geprüft nach DIN EN 795:2012, Typ C und DIN CEN/TS
16415: 2013, zweigeteilt.
mit allgemeiner bauaufsichtlicher Zulassung und
Ü-Zeichen liefern und auf Dach montieren,
Flachdach mit 5 % Neigung,
Untergrund: Trapezblech T 50.1/ 0,88 mm,
Bituminöse Dampfsperre,
24 cm Wärmedämmung Mineralwolle
(Teilbereiche bis 40 cm)
2- lagige bituminöse Abdichtung,

System zugelassen für bis zu 4 Personen gleichzeitig,
komplett aus Edelstahl,
inkl. Befestigungsmaterial.
Die Zwischenhalter und Kurvenelemente sind frei
überfahrbar herzustellen.
Das Kurvenelement ist flexibel an die
Gegebenheiten des Daches anzupassen.

Ca. 76 Meter Edelstahlseil Ø 8 mm,
inkl. Systemschild als Gesamtsystem,
4 Stück Endhalter,
Anzahl Systemstützen, Zwischenhalter und Seilgleiter
systemabhängig,
2 Stück Kurvenelemente,
Verbindungslaschen nach System,

Einweisung und Zertifizierung gem. gesonderter Position,

Angebotenes System: ..................
  (Bieterangaben)
Menge: 1,000 St

**5.1.50 Kennzeichnungsschild**
Liefern und montieren Kennzeichnungsschild
aus Edelstahl V2A (Materialgüte 1.4301),
Größe 220 x 125 mm für Absturzsicherung nach EN 795.
Menge: 2,000 St

**5.1.60 Zertifizierung und Einweisung Absturzsicherung**
*** Pauschalposition
Zertifizierung des Absturzsicherungssystems für beide
in diesem Titel beschriebenen Absturzsicherungen
nach Herstellervorgaben durchführen und entsprechend
nach DIN EN 795 und DGUV-Information 201-056 dokumentieren,
inkl. Abnahme der Anschlageinrichtung sowie Übergabe
der Dokumentation, Systemplanung, Einweisung,
Gebrauchsanleitung und Zertifikate an den Auftraggeber.
Menge: 1,000 psch

**5.1.70 PSA Set**
PSA Set, CE geprüft, bestehend aus Verbindungsseil bis 5  m
mit Seilkürzer und Falldämpfer zum Arbeiten an den
Absturzkanten, Auffanggurt mit Rücken- und Brustöse,
Bandschlinge 100 mm und Tragetasche.
Menge: 1,000 St

**5.1.80 Behälter für Sicherungsseil**
Behälter für Sicherungsseil liefern und nach Angabe
der örtlichen Bauleitung fachgerecht montieren.
Ausführung Stahlblech rot lackiert, mit Tür
mit Zylinderschloss (inkl. 2 Schlüsseln) und
Trockenstange, zur Wandbefestigung für Innenräume,
Maße 400 x 350 x 650 mm.
Menge: 1,000 St

**5.1.90 Steigleiter 3,64 m, Attikaüberg., Stahl, verz.**
Ortsfeste Steigleiter einzügig, aus Stahl, feuerverzinkt
zwischen Dach Funktionsgebäude und Badehalle
Steighöhe: ca. 3,64 m, Ausführung nach UVV
Geprüft nach BG-Prüfzertifikat,
Alle Maßangaben sind durch örtliches Aufmaß zu prüfen,
dies wird nicht gesondert vergütet.
Die Wandhalter müssen entsprechend den statischen
Erfordernissen ausgelegt sein.
Entsprechende statische Nachweise sind durch den
Auftragnehmer in prüffähiger Form vorzulegen.
Mit Übersteigschutz zur Attikaüberwindung,
Attikabreite: ca 105 cm (Verblechung)
Länge Überstieg: ca 1,35 m
Höhe Geländer Überstieg: 1,10 m von Trittrost
Trittrost Gitterrost 935 x 550 mm mit Rahmen und Unterbau
Leiter mit 1 Tritt am Überstieg über dem Dach;

Steigleiteranlage bestehend aus:
-Leiternkörper, Holme, Tritte, Gitterrostpodest, Überstiegstritt,
beidseitiges Geländer, Handlauf und Knieleiste,
Ausführung nach UVV-VBG 74, Wandabstand ca. 250 mm
Sprossen  profiliert, rutschfeste Bauform,
Lichte Weite der Leiter  400 - 550 mm.
Sprossenabstand ca. 280 mm,
Ausstiegsholm abgewinkelt, zum Geländer, beidseitig, bestehend aus:
Aufsteigendem Holm, mit nach vorn und unten geführter
Profilverlängerung. Geländerhöhe über Leiterende mind. 1.100 mm.
Wand  Mauerwerk KS 49 cm mit 25 cm HPL-Fassade
Einbauort : Nach Planung, auf Dach Funktionstrakt zum Hallendach.
Befestigung an der Wand 49 cm mit 25 cm VHF
OK Austritt + 7,70 m
Menge: 1,000 St

**5.1.100 Leitersicherung Fkt.-Anbau**
Liefern und einbauen einer Leitersicherung
als Fixierung von Anlegeleitern gegen seitliches und
rückwärtiges Wegkippen,
an Dachausstieg  Funktionsgebäude
nach Angabe der Bauleitung  befestigen.
Menge: 1,000 St

#### Untertitel 5.2 Sonstiges

**5.2.10 Facharbeiter**
Arbeiten, welche nicht in den Positionen
erfasst sind und gegen Nachweis zur
Ausführung kommen: Facharbeiter
Menge: 4,000 h

**5.2.20 Wartungsvertrag Dachflächen**
*** Bedarfsposition mit GB
Es ist ein Wartungsvertrag für die jährliche Überprüfung
vorgenannter Dachflächen und Dachentwässerungen anzubieten:
Zeitraum des Wartungsvertrages: 4 Jahre
Anzahl der Wartungen pro Jahr: 3x
Preisinhalt: Prüfung/Wartung, incl. aller Lohn-,
Nebenkosten und Wegegelder für den Wartungszeitraum
Für jede Wartung ist ein Nachweis zu führen.
Wartungskosten pro Jahr.
Dem Angebot ist für die ausgeschriebene zu prüfende
Anlage ein Wartungsvertrag mit den ausgewiesenen
Leistungen und Preisangaben beizufügen.
Die Wartungskosten sind im Angebotsschreiben (S.2)
auszuweisen.
Menge: 4,000 Jr

USt %: 19,00
